# MRI 541-542 - Erweiterung Kinderbetreuung
Angebotsaufforderung (GAEB DA XML 3.1, DA83)
Währung: EUR
Vergabeart: Öffentliche Ausschreibung
Eröffnung: 28.05.2026 13:00:00
Ausführungsbeginn: 13.07.2026
Ausführungsende: 24.07.2026
Auftraggeber: TUM-Klinikum rechts der Isar, Ismaninger Str. 22, 81675 München, Deutschland, Telefon +498941407192
Erstellt mit: NEVARIS/ GXML Toolbox V3.3 R20240815, NEVARIS 25.2.0, 12.05.2026

## 109.01 Dachabdichtung/-dämmung/ext. Begrünung/Sekuranten

*Hinweis: HINWEIS*
AUSFÜHRUNG NACH
VOB TEIL C in der aktuell gültigen Fassung

*Hinweis: BAUBESCHREIBUNG*
Das TUM-Klinikum rechts der Isar verfügt über eine bestehende Kinderbetreuungseinrichtung in den Erdgeschossflächen der Trogerstr. 20 - 24.
Aufgrund des steigenden Bedarfs sollen die bestehenden Flächen erweitert werden. Die geplanten Erweiterungsflächen befinden sich in einem Teilbereich des Erdgeschosses der Trogerstr. 26 sowie im 1.OG und einem Erweiterungsanbau.Im historischen Bestandsgebäude werden folgende Raumnutzungen untergebracht:
-  Garderoben (EG + 1.OG)
-  Technikraum (EG + 1.OG)
-  Personal-Teeküche (EG)
-  Gruppen-, Ruhe- und Mehrzweckräume (EG + 1.OG)
-  Personal-WCs im Bestand (1.OG) werden saniert

Im Erweiterungsanbau sind folgende Nutzungen geplant:
-  Treppenraum (EG + 1.OG)
-  Speiseaufzug
-  Spül- und Personal-Teeküchen (EG + 1.OG)
-  Personal-WCs (EG)
-  Sanitärbereich für Kikri (EG) und Kiga (1.OG)
-  Gruppen-/Mehrzweckraum
-  Putzmittelraum (1.OG)

Im Erdgeschoss werden Räume für Krippenkinder realisiert, im Oberschoss sind Räume für Kindergartenkinder geplant.

Im Rückgebäude der Trogerstr. 24 ist die fussläufige Erschließung sowie die Anlieferung für Speisen/Getränke inkl. Ausgußraum vorgesehen.
Zwischen der Einrichtung in der Trogerstr. 24 und dem Erweiterungsanbau bleit die bestehende Türöffnung als Verbindung der beiden Einheiten sowie als 2. Rettungsweg für die Einheit in der Trogerstr. 24 bestehen.

Die vorab bauseitig erstellte Mikropfahlgründung ist perspektivisch für 3 Obergeschosse ausgelegt. Im ersten Schritt wird der Anbau bestehend aus EG + 1OG realisiert.

Denkmalschutz (informativ)
Das Bestandsgebäude steht unter Denkmalschutz und weist eine kleinteilige Grundrissstruktur auf. Um geeignete Raumgrößen für Gruppenräume um zu schaffen, müssen großflächige Durchbrüche in den Bestandswänden realisiert werden. Dabei ist aus Gründen des Denkmalschutzes zu gewährleisten, dass die ursprüngliche Raumstruktur weiterhin ablesbar ist.
Die historischen Bauteile wie Parkettböden, Türen und neuere Fenster unterstehen ebenfalls dem Denkmalschutz und sind gemäß den Vorgaben der Unteren Denkmalschutzbehörde zu restaurieren. Insbesondere im Bereich der Zusammenschaltung von ursprünglich getrennten Räumen ist bereits jetzt erkennbar, dass Teile der geschützten Parkettböden ausgebaut, angehoben und wieder eingebaut werden müssen, um ein einheitliches Niveau zu erreichen.
Sämtliche ausschreibungsgegenständliche Arbeiten sind in einem neuen Anbau in Erweiterung des denkmalgeschützten Altbau durchzuführen. Weiter sind Anschlüsse an den denkmalgeschützten Bestand zu erstellen. Denkmalgeschützte Bauteile dürfen bei der Anlieferung der Bauteile und durch die Arbeiten des AN nicht beschädigt werden. Die engmaschige Abstimmung mit der Unteren Denkmalschutzbehörde ist Auflage der Baugenehmigung. Bei sämtlichen Eingriffen ist vorab Rücksprache mit der örtlichen Bauleitung zu halten. Sofern unvorhergesehene Umstände eintreten, ist die örtliche Bauleitung unverzüglich zu informieren und das weitere Vorgehen abzustimmen.

Termine
Die Termine für die ausschreibungsgegenständlichen Arbeiten sind dem beiliegenden Bauzeitenplan zu entnehmen. Die angegebenen Termine sind zwingend einzuhalten, um Kollisionen mit anderen Gewerken auszuschließen.
Das Bestandsgebäude findert sich in Nutzung (Kindergarten und -krippe im Nachbargebäude, Verwaltungsbereiche des TUM Klinikums bzw. Wohnnutzung). Die Arbeiten finden bei laufenden Betrieb in den anschließenden Bestandsgebäuden statt. Sollte es der laufende Betrieb erfordern, müssen Unterbrechungen der Arbeiten angeordnet werden. Mit kurzzeitigen Unterbrechungen der Montagearbeiten aufgrund des laufenden Betriebs zu rechnen.

Da die Arbeiten im laufenden Betrieb auszuführen sind, wird  auf folgende Punkte besonders hingewiesen:
- Staub- und Schmutzbildung müssen so gut wie möglich verhindert werden und falls auftretend umgehend beseitigt werden.
- Sämtliche Arbeiten sind zügig und termingerecht durchzuführen.
- Anfallender Bauschutt ist umgehend zu beseitigen.
- Bauschutt und Verpackungsmaterial, sowie anfallender Problemmüll ist dem Gesetz entsprechend zu entsorgen.
- Es sind Arbeitsverfahren anzuwenden, die eine geringstmögliche Lärm- und Staubentwicklung gewährleisten. Auf die Einhaltung des Gesetzes zum Schutz gegen Baulärm und dessen Ausführungsbestimmungen wird hingewiesen. Besonders ist darauf zu achten, dass in angrenzenden Gebäuden die zulässigen Immissionsrichtwerte nicht überschritten werden.

Grundsätzliche Arbeitszeiten:
-  werktags von 7.00 - 18.00h
-  nach vorheriger Abstimmung mit dem AG sind u.U. bei Bedarf erweiterte Zeiträume möglich
-  Da sich im Nachbargebäude Flächen zur Kinderbetreuung befinden, sind lärmintensive Arbeiten während der Nachmittagsruhe des angrenzenden Kindergarten zu vermeiden.

Weiterhin zu beachten:
- Sämtliche Maschinen und Werkzeuge sind vom AN zu stellen.
- Der AN hat vor Ausführung der Arbeiten die Baustellen zu besichtigen und evtl. Bedenken sind mit der Bauleitung vorab zu klären.
- Sämtliche Maße sind vom AN zu überprüfen.

Baustelleneinrichtung und Erschließung
Die ausschreibungsgegenständlichen Arbeiten in dem neuen Anbau (Erweiterung des bestehenden, denkmalgeschützten Gebäudes) sind im Erdgeschoss und 1.OG zu erbringen.

Die Arbeiten im Bereich des Anbaus sind im Innenhof des Gebäudes MRI 542 (Trogerstr. 26, 81675 München) auszuführen. Der Zugang erfolgt über die Hofdurchfahrt des Gebäudes an der Trogerstr. 26.
lichte Durchgangsmaße:
-  Durchgangsöffnung Strassenseite: B ca. 2,46m, H ca. 3,35m
-  Durchfahrt (niedrigste Stelle im Bereich UZ): B ca. 2,50, H ca. 3,40m
-  Durchgangsöffnung Hofseite: B ca. 2,35m, H ca. 3,38m

Sämtliche Materialien, Geräte, Maschinen, etc. sind durch diese Hofeinfahrt einzubringen. Die Anlieferung unter diesen (erschwerten) Bedingungen ist in den Einheitspreis einzukalkulieren.
Während der Durchführung der Arbeiten steht ein bauseitiges Fassadengerüst zur Verfügung.

Die Platzverhältnisse für die Baustelleneinrichtung, die Zugänglichkeit zum Baufeld sowie das Umfeld des Baufeldes sind äußerst beschränkt. Das Bauvorhaben liegt auf dem Gelände des TUM-Klinikums an der Trogerstraße 26. Es handelt sich um denkmalgeschützten Bautenbestand mit kleinteiliger Zufahrts- und Hofsituation. Dies ist bei der Kalkulation der nachfolgend beschriebenen Positionen zu berücksichtigen.
Die Hofdurchfahrt hat eine zulässige Nutzlast von ca. 4KN/m². Die Durchfahrt wurde im KG-Bereich bereits mittels Baustützen ertüchtigt. Bei höheren (Geräte-)Lasten ist im Vorfeld ein Statiker einzubinden.
Zur Geräte- und Materialeinbringung steht kein Kran zur Verfügung. Es ist sicherzustellen, dass die zulässige Nutzlast der Hofdurchfahrt nicht überschritten wird bzw. entsprechend der statischen Vorgaben ertüchtigt wird. Die Bauteile (Boden/Decke und Wände) sind gegen Beschädigungen durch Transport- und sonstige Arbeiten zu schützen. Schutzmaßnahmen sind in den Einheitspreis einzukalkulieren. Diese werden nicht gesondert vergütet.
An- und Ablieferung erfolgen über die Trogerstraße. Verschmutzungen auf der Zufahrtsstraße (Trogerstr.) sowie auf der Baustellen- und BE-Fläche im Rahmen der erforderlichen Transporte sind umgehend, unaufgefordert und auf Kosten des AN zu beseitigen (im Einheitspreis mit abgegolten). Verunreinigungen sind generell zu vermeiden bzw. durch geeignete Maßnahmen zu verringern (z.B. Anfeuchten zur Vermeidung von Staubentwicklung, u.ä.).
Die Befahrbarkeit der Trogerstrasse, insbesondere durch Rettungswägen, Polizei oder Feuerwehreinsatzfahrzeuge ist zu jedem Zeitpunkt sicherzustellen.
Vom AG wird eine Baustelleneinrichtungsfläche im Außenbereich (ohne Witterungsschutz) zur Verfügung gestellt.  Der Ausschreibung liegt eine Übersichtsskizze mit Darstellung der Bereiche bei. Sanitäreinrichtungen werden im Bereich der Umbaufläche vonseiten des AG zur Verfügung gestellt.
Die Baustelleneinrichtung ist umlaufend mit Bauzäunen geschlossen und geschlossen zu halten. Die Hofdurchfahrt ist ebenfalls durch Bauzaunelemente gesichert und geschlossen zu halten. Das Öffnen der Bauzäune ist zur zum Zwecke des Transportes gestattet. Alle Zugänge sind mit Schloss zu sichern. Nach arbeitstäglichem Abschluss der Arbeiten ist sicherzustellen, dass alle Zugänge verschlossen sind.
Den Anweisungen des durch den AG eingesetzten Sige-Koordinator ist Folge zu leisten.

Auf dem Gelände des TUM Klinikums besteht Parkverbot, d.h. KFZ dürfen nicht auf dem Gelände geparkt werden.
Größere Anlieferungen und Transporte großer Gerätschaften sind mit dem AG abzustimmen und 2 Wochen im Voraus anzumelden.
Diese Informationen sind der Kalkulation des AN zugrunde zu legen.

Pläne und sonstige Unterlagen
Dem LV liegen Anlagen bei, die der Kalkulation des AN zugrunde zu legen sind:
- MRI 541-542_Erweiterung Kinderbetreuung_Bauzeitenplan_2026-03-22
- MRI 541-542_SCH 1-5_Erweiterung Kita_WP_Index D_2026-04-13
- MRI 541-542_SCH 6, A-B_Erweiterung Kita_WP_Index D_2026-04-13
- MRI 541-542_1.OG_Erweiterung Kita_WP_Index F_2026-04-13
- MRI 541-542_Ansichten_Erweiterung Kita_WP_Index 0_2026-04-13
- MRI 541-542_EG_Erweiterung Kita_WP_Index G_2026-04-13
- MRI 541-542_Erw. Kinderbetreuung_vorl. BE-Plan + P-Sperrung_PHASE 3_2025-09-11
- Wandanschluss_B_K_WAN_06 (systematische Darstellung der Fa. Bauder, dem Bieter steht es frei, ein gleichwertiges System anzubieten)
- Dachrand Attika_B_K_DAT_03 (systematische Darstellung der Fa. Bauder, dem Bieter steht es frei, ein gleichwertiges System anzubieten)

Unterlagen und Pläne werden digital zur Verfügung gestellt. Plot, Druck und Vervielfältigung von Unterlagen sind vom AN in den Gesamtpreis einzukalkulieren.

Technische Angaben
Art der Leistung
Ausschreibungsgegenstand sind die Abdichtung und Dämmung des Flachdaches (Erweiterungsanbau) inkl. aller Anschlüsse an den Bestand sowie der Einbau von Sekuranten gemäß der nachfolgenden Beschreiung inkl. sämtlicher Nebenarbeiten. Es steht kein Kran zur Verfügung. Sämtliche Geräte und Nebenarbeiten für den Einbau im EG und 1.OG sind in den Einheitspreis einzukalkulieren.

Die Leistungen sind - sofern nicht ausdrücklich anders beschrieben - mit sämtlichen erforderlichen Lieferungen und Leistungen anzubieten. Die angebotenen Leistungen müssen den in den LV-Texten beschriebenen Anforderungen und Qualitäten entsprechen. Alle Baustoffe und Konstruktionen müssen über eine gültige bauaufsichtliche Zulassung verfügen oder durch anerkannte Prüfzeugnisse als geeignet nachgewiesen werden. Die Ausführung ist gemäß der Prüfzeugnisse zu erbringen. Die Nachweise sind vor Beginn der Arbeiten vorzulegen. Nachweise, z.B. zum Brandverhalten der Bauteile, sind vor Beginn der Arbeiten vorzulegen.

Schutz bestehender Bauteile (im Gesamtpreis zu kalkulieren):
-  Schutzabdeckung Hofdurchfahrt: Boden, Wände, Decken nach Erfordernis
-  Schutzabdeckung von Bauteilen im Zuge der Einbaumaßnahmen nach Erfordernis

Die Leistungen sind entsprechend folgender Vorgaben in der aktuell gültigen Fassung auszuführen:
-  VOB Teil C, ATV DIN 18299, Allgemeine Regelungen für Bauarbeiten jeder Art
-  VOB, Teil C, ATV DIN 18320, Landschaftsbauarbeiten
-  VOB, Teil C, ATV DIN 18335, Stahlbauarbeiten
-  VOB, Teil C, ATV DIN 18336, Abdichtungsarbeiten
-  VOB, Teil C, ATV DIN 18338, Dachdeckungsarbeiten
-  VOB, Teil C, ATV DIN 18345, Wärmedämm-Verbundsysteme
-  VOB, Teil C, ATV DIN 18360, Metallbauarbeiten
-  VOB, Teil C, ATV DIN 18364, Korrosionsschutzarbeiten an Stahlbauten
-  sämtliche einschlägige DIN-Normen und gesetzlichen Vorgaben zum Zeitpunkt der Ausführung
-  anerkannte Regeln der Technik auf aktuellem Stand zum Zeitpunkt der Ausführung
-  Normen und Vorschriften, Herstelleranweisungen
-  öffentlich-rechtliche Vorschriften zur Sicherheit am Bau & Unfallverhütung

Montagereihenfolge
Die voraussichtlichen Termine sind dem beiliegenden Terminplan zu entnehmen und sind im Weiteren mit der örtlichen Bauleitung detailliert abzustimmen.
Die Arbeiten erfolgen im laufenden Betrieb der umliegenden Gebäude des TUM Klinikums, d.h. kurzzeitige Unterbrechungen der Arbeiten sind in der Kalkulation des AN einzurechnen und werden nicht gesondert vergütet.
Der AN hat die Realisierbarkeit der Arbeiten in dem gemäß Terminplan Zeitraum mit Angebotabgabe zu bestätigen.

Toleranzen
Der AN hat Vorleistungen eigenständig zu überprüfen und ggf. bestehende Bedenken anzumelden. Der AN hat die erforderlichen Vermessungsarbeiten für seine Leistungen eigenverantwortlich durchzuführen. Es handelt sich um eine bestehende Umgebungsbebauung. Der Bestand schließt 2- bzw. 3-seitig an den Erweiterungsneubau an. Mit Maßtoleranzen und Unebenheiten der anschließenden Bauteile ist zu rechnen.

Werk- und Montageplanung
Aufmaße des Bestands/des Umfeldes in Zusammenhang mit den ausschreibungsgegenständlichen Leistungen, Werk- und Montageplanung für die ausschreibungsgegenständlichen Leistungen sind vom AN zu erbringen. Alle erforderlichen Maße sind vor der Planung und Ausführungsplanung auf der Baustelle zu überprüfen. Sämtliche Montagezeichnungen und Prüfzeugnisse, Wartungsbücher bzw. sonstige Nachweise über sämtliche Bauteile sind vom AN an den AG zu übergeben (Dokumentation). Alle Unterlagen sind rechtzeitig zu erstellen, sodass die im beiliegenden Bauzeitenplan genannten Termine eingehalten werden. Statisch relevante Pläne sind vor der Ausführung dem Prüfstatiker zur Freigabe vorzulegen.
Der AN hat arbeitstäglich ein Bautagebuch zur Baustellendokumentation inkl. aller relevanter Angaben (Witterung, Temperatur, etc.) zu führen. Dieses wird nicht gesondert vergütet.

Entsorgung
Die Entsorgung sämtlicher Abfälle hat unter Erfüllung der abfallrechtlichen Deklarations-, Nachweis- und Dokumentationspflicht zu erfolgen.
Sofern der AN feststellt, dass in Bauteilen Schadstoffe beinhaltet sind, die unter besonderen Schutzmaßnahmen zu entsorgen sind, sind die Abbrucharbeiten unverzüglich einzustellen. Die örtliche Bauleitung ist umgehend zu informieren.

Arbeiten anderer Unternehmer
Der AN ist zur Kooperation mit allen anderen Gewerken sowie zur rechtzeitigen Abstimmung seiner eigenen Leistung mit den Arbeiten anderer Gewerke verpflichtet. Die Abstimmungen hierzu müssen rechtzeitig, insbesondere mit der Objektübewachgung stattfinden.

Statische Anforderungen
Die Elemente müssen alle planmäßig auf sie einwirkenden Kräfte aufnehmen und an das Tragwerk des Baukörpers abgeben können.
Die Bemessung der tragenden Bauteile ist vom Bieter durchzuführen. Der Bieter hat prüffähige, statische Unterlagen vorzulegen.

Weitere Anforderungen
Es sind ausschließlich Werkstoffe gemäß der Zulassung zu verwenden. Es sind nicht korrodierende Werkstoffe bzw. Werkstoffe mit Korrosionsschutz zu verwenden. Die Verträglichkeit der verwendeten Baustoffe mit angrenzenden Bauteilen ist sicherzustellen.
Die ausschreibungsgegenständlichen Arbeiten sind für eine Kinderkrippe bzw. einen Kindergarten zu erbringen. Sämtliche Anforderungen an diese Nutzungsart sind zu erfüllen.

### Hinweis 1 BE, Werk- und Montageplanung, Statik + Dokumentation

**1.10 Baustelleneinrichtung**
*** Pauschalposition
Einrichten und Räumen der Baustelle, Vorhalten der Baustelleneinrichtung und Lagerflächen für sämtliche in der Leistungsbeschreibung aufgeführten Leistungen über den gesamten Montagezeitraum bis zur Fertigstellung/Abnahme.
Menge: 1,000 psch

**1.20 Werk- und Montageplanung**
*** Pauschalposition
Für sämtliche Ausführungsdetails ist eine Werk- und Montageplanung zu erstellen. Die Planung ist auf Basis der Neubauplanung und dem bestehenden Altbau sowie den beiliegenden Systemskizzen (hier Bauder oder gleichwertig) zu erstellen. Die Planung der Sekuranten ist Teil der Werk- und Montageplanung.
Aus den Darstellungen müssen Konstruktion, Maße, Einbau, Befestigung und Bauteilanschlüsse mit allen erforderlichen Detaillierungen und Festlegungen hervorgehen. Änderungen vor Freigabe sind in die Zeichnungen einzuarbeiten. Die Zeichnungen sind anschließend erneut vorzulegen. Die Vorlage von Fertigungszeichnungen erfolgt als Papierplan, DWG- und PDF-Datei.
Mit der Ausführung darf erst begonnen werden, wenn die Zeichnungen durch den AG frei gegeben sind.
Menge: 1,000 psch

**1.30 Erstellung einer prüffähigen Statik für die Absturzsicherung**
*** Pauschalposition
Sämtliche statische Unterlagen sind vom Bieter zu erstellen, alle Bauteile sind dementsprechend statisch zu bemessen.
Bei der Maßnahme handelt es sich um ein genehmigungspflichtiges Bauvorhaben und um einen Sonderbau. Die Statik muss daher von einem Prüfingenieur geprüft werden.
Der AN muss vor Freigabe und Durchführung der Arbeiten eine prüffähige Statik zur Prüfung durch einen hoheitlich benannten Prüfstatiker vorlegen.
Die Freigabe der Konstruktionszeichnungen kann erst nach Freigabe der statischen Unterlagen durch den Prüfstatiker erfolgen und sind damit zeitnah dem AG vorzulegen. Die Fertigung der Elemente darf erst nach positiver Prüfung der Statik erfolgen.
Die Kosten für die Erstellung der Unterlagen sind als Pauschale anzugeben.

Der prüfbare, statische Nachweis über die Einhaltung sämtlicher statischer Forderungen ist in schriftlicher Form vorzulegen. Die Unterlagen sind zur Prüfung und Freigabe rechtzeitig vorzulegen.
Menge: 1,000 psch

**1.40 Dokumentation**
*** Pauschalposition
Erstellung umfassender Dokumentations- und Bestandsunterlagen aller ausschreibungsgegenständlichen Leistungen des AN, bestehend aus:
-  Pläne und Zeichnungen des AN
-  statische Nachweise und Berechnungen des AN
-  Prüfprotokolle, Baustoffprüfungen
-  Konformitätserklärungen, Prüfzeugnisse, allgemeine bauaufsichtliche Zulassungen, Verwendbarkeitsnachweise und Übereinstimmungserklärungen
-  sämtliche notwendige Angaben, welche nötig sind, um die
-  Dokumentation aller verwendeten Materialien, Produkte und Bauteile, inkl. Technischer Datenblätter und Herstellerbeschreibungen
-  ggf. Angaben zu Nachunternehmern
-  Lieferscheine
-  ggf. Entsorgungsnachweise
-  Bautagebuch
-  Fachunternehmer- und Fachbauleitererklärung.

Die Dokumentation ist digital und 2-facher Papierausfertigung zu übergeben.
Menge: 1,000 psch

### Hinweis 2 Vorarbeiten

**2.01 Voranstrich**
Voranstrich Bauder BIT BU-VP oder gleichwertig auf mineralischem Untergrund

Kaltverarbeitbarer Bitumenvoranstrich auf Lösungsmittelbasis, schnelltrocknend, auf den gereinigten Untergrund einschl. aller An- und Abschlüsse streichen oder spritzen und durchtrocknen lassen.
Verbrauch: ca. 0,3 kg/m²

Hinweis:
Der Untergrund muss frei von Trennschichten wie z.B. Sprühfolien oder Ölen sein, diese sind im abtragenden Verfahren bauseits zu entfernen.
Es handelt sich um eine STB-Halbfertigteil-Decke.

Angebotenes Fabrikat/Produkt:

_________________________________________
Menge: 100,000 m²

### Hinweis 3 Dachaufbau

**3.01 Dampfsperre**
Dampfsperre BauderFLEX DNA oder gleichwertig vollflächig verschweißt als Behelfsabdichtung

Elastomerbitumen-Schweißbahn als Dampfsperrbahn nach DIN EN 13 970.
Leistungs- und Funktionsanforderungen:
- Dicke ca. 4 mm
- oberseitig: feinbestreut, schwarz mit Nahtstreifen
- unterseitig: folienkaschiert
- offene Liegezeit bzw. UV-stabil: 6 Monate
- Trägereinlage: Kombinationsträger
  PET/Alu/PET + Glasgewebe
- Durchtrittsicher
- Maximale Zugkraft nach DIN 12311-1:
  l: > 1000 N/50 mm, q: > 1000 N/50 mm
- Dehnung nach DIN 12311-1: l + q: > 2 %
- Diffusionswiderstand (Sd-Wert) nach DIN EN 1931: > 1500 m
- Kaltbiegeverhalten nach DIN EN 1109: < -30 °C
- Wärmestandfestigkeit nach DIN EN 1110: > + 110 °C
- Widerstand gegen stoßartige Belastung nach DIN EN 12691: > 300 mm Verfahren B
- kurzfristige Behelfsabdichtung
Liefern und gem. Herstellervorgaben auf den Untergrund fachgerecht vollflächig verschweißen. Längsnaht- und Kopfstoßüberdeckung mind. 8 cm breit fachgerecht verschweißen. Stöße versetzt anordnen. Im Bereich von An- und Abschlüssen sowie Dachdurchdringungen ist die Bahn luftdicht anzuschließen.

Angebotenes Fabrikat/Produkt:

_________________________________________
Menge: 100,000 m²

**3.02 Wärmedämmung Mineralfaser, unkaschiert mit Systemkleber verklebt**
Wärmedämmung Mineralfaser, unkaschiert, mit Systemkleber verklebt

Mineralfaser-Dachdämmplatten, nach DIN EN 13162.
Leistungs- und Funktionsanforderungen:
- Anwendungskurzzeichen nach DIN 4108-10: DAA dm
- Wärmeleitfähigkeit nach DIN EN 13162: WLG 040 - 0,040 W/(m*K)
- Brandverhalten nach DIN EN 13501-1: Klasse A1
- Druckspannung bei 10% Stauchung nach DIN EN 826: >= 70 kPa
- Zugfestigkeit senkrecht zur Plattenebene nach DIN EN 1607: >= 10 kPa
- Anwendbare Fabrikate im Systemaufbau Knauf Isulation Typ: Dachdämmplatte DDP, oder Rockwool, Typ: Hardrock, oder gleichwertig liefern und auf den Untergrund mit geeignetem Systemkleber gem. Herstellervorgaben, streifenweise windsogsicher nach DIN EN 1991-1-4 verkleben.
Platten versetzt anordnen und dicht stoßen.

Dämmstoffdicke: gemäß Zeichnungen + GEG, 14cm im Mittel

Hinweis:
Bei Überschreitung der maximalen Lieferdicke, ist eine mehrlagige Verlegung erforderlich.

Angebotenes Fabrikat/Produkt:

_________________________________________
Menge: 100,000 m²

**3.03 Gefälledämmung Mineralfaser, unkaschiert mit Systemkleber verklebt**
Gefälledämmung Mineralfaser, unkaschiert, mit Systemkleber verklebt

Mineralfaser-Dachdämmplatten mit Gefälle, nach DIN EN 13162
Leistungs- und Funktionsanforderungen:
- Anwendungskurzzeichen  nach DIN 4108-10: DAA dm
- Wärmeleitfähigkeit nach DIN EN 13162:  WLG 040 - 0,040 W/(m*K)
- Brandverhalten nach DIN EN 13501-1: Klasse A1
- Druckspannung bei 10% Stauchung nach DIN EN 826: >= 60 kPa
- Zugfestigkeit senkrecht zur Plattenebene nach DIN EN 1607: >= 10 kPa
- Anwendbare Fabrikate im Systemaufbau Knauf Typ: Gefälleddach-Dämmsystem DDP, oder Rockwool, Typ: Georock, oder gleichwertig liefern und auf den Untergrund, nach geprüftem Gefälleplan mit geeignetem Systemkleber gem. Herstellervorgaben, streifenweise windsogsicher nach DIN EN 1991-1-4 verkleben.
Platten versetzt anordnen und dicht stoßen.

Gefälle: gemäß Zeichnung
Mittlere Dicke: gemäß Zeichnungen + GEG

Hinweis:
Bei Überschreitung der maximalen Lieferdicke, ist eine flächige Unterlegung mit geeigneten Flachplatten gem. Herstellervorgaben erforderlich.
Die Verarbeitung der Unterlegung erfolgt nach Herstellervorgaben verklebt verlegt. Die Flachplatten sind fugenversetz anzuordnen. Diese Leistung ist im Einheitspreis einzukalkulieren und wird nicht gesondert vergütet.

Der U-Wert muss nach DIN EN 6946  nachgewiesen werden.

Angebotenes Fabrikat/Produkt:

_________________________________________
Menge: 100,000 m²

**3.05 Erste Lage der Abdichtung**
Erste Lage der Abdichtung BauderFLEX MF 30, oder gleichwertig, vollflächig verschweißt

Elastomerbitumen als untere Lage nach DIN EN 13707
Leistungs- und Funktionsanforderungen:
- Anwendungskurzzeichen nach DIN/TS 20000-201: DU PYE KTG KSP 3 DIN/TS 20000-202: BA PYE KTG KSP 3
- Dicke: ca. 3 mm
- oberseitig: folienkaschiert
- unterseitig: folienkaschiert
- Trägereinlage: Glasgittergelege mit Glasvlies
- Maximale Zugkraft nach DIN 12311-1:
  l + q: > 1000 N/50 mm
- Dehnung nach DIN 12311-1: l + q: > 2 %
- Kaltbiegeverhalten nach DIN EN 1109: oben < -25 °C unten < -30 °C
- Wärmestandfestigkeit nach DIN EN 1110: > +100 °C
- Verhalten bei Brand von außen, im System geprüft  nach DIN CEN/TS 1187 und eingestuft in BROOF(t1)
Liefern, gem. Herstellervorgaben auf die zugelassene Mineralfaser fachgerecht verlegen.
Längsnaht und Kopfstoßbereich, min. 8 cm fachgerecht verschweißen.
Ein 45°-Eckschnitt ist an der unteren Lage im Bereich des T-Stoßes auszuführen. Stöße versetzt anordnen.

Angebotenes Fabrikat/Produkt:

_________________________________________
Menge: 100,000 m²

**3.06 Oberlage der Abdichtung**
Oberlage der Abdichtung BauderDIAMANT, oder gleichwertig, vollflächig verschweißt

Plasto-elastische hochwärmestandfeste Schweißbahn als obere Lage nach DIN EN 13707 und DIN EN 13969, mit Kombinationsträger auf Polyesterbasis glasverstärkt. Durchwurzelungsschutz nach FLL-Richtlinie ohne den Einsatz von Herbiziden.
Leistungs- und Funktionsanforderungen:
- Anwendungskurzzeichen nach DIN/TS 20000-201: DO PYP-KTP S5 DIN/TS 20000-202: BA PYP-KTP S5
- Dicke ca. 5,2 mm
- oberseitig: beschiefert graphitschwarz
- unterseitig: folienkaschiert
- Trägereinlage: Kombinationsträger (KTP) 250g/m²
- Maximale Zugkraft nach DIN 12311-1:
  l + q : 1000 N/50 mm (+/- 100)
- Dehnung nach DIN 12311-1: l + q >=45 % (+/- 5)
- Kaltbiegeverhalten nach DIN EN 1109: <= -15 °C
- Wärmestandfestigkeit nach DIN EN 1110: >= +150 °C
- Verhalten bei Brand von außen, im System geprüft nach DIN CEN/TS 1187 und eingestuft in BROOF(t1)
- wurzelresistent nach FLL-Richtlinie, einschließlich rhizombildender Quecke
- Mecopropfreiheit nach DIN CEN/TS 16637-2, ohne den Einsatz von Herbiziden
liefern und gem. Herstellervorgaben auf den Untergrund fachgerecht vollflächig verschweißen.
Die Längsnaht- und Querstoßüberdeckungen sind fachgerecht zu verschweißen und müssen mindestens 8 cm breit sein.

Für beschieferte Querstöße: Überdeckung von 10 cm.
Stöße versetzt anordnen.

Angebotenes Fabrikat/Produkt:

_________________________________________
Menge: 100,000 m²

**3.07 Dachrand Attika, gedämmt, waagerecht Betonaufkantung (B_K_DAT_03)**
Dachrand Attika, gedämmt, waagerecht Betonaufkantung (B_K_DAT_03, Bauder oder gleichwertig)

Detail wie nachfolgend beschrieben ausführen, einschließlich Lieferung aller erforderlichen Materialien:
- Bitumenvoranstrich im Detailbereich fachgerecht aufbringen.
- Dampfsperre hoch-, bis Außenkante Attika führen und vollflächig aufschweißen / aufkleben.
- Dämmplatte BauderPIR M / MF als Zuschnitt auf die horizontale Attikafläche verlegen.
- Holzwerkstoffplatte zur Anwendung im Außenbereich nach DIN EN 13986, als Zuschnitt einseitig gefast, auf der Attika mit beidseitigem Überstand verlegen und windsogsicher nach DIN EN 1991-1-4 mechanisch durch die Dämmung befestigen.
- Trennlage BauderFLEX TA 600 oder gleichwertig als Zuschnitt auf der Holzwerkstoffplatte verlegen und windsogsicher befestigen.
- Dämmplatte BauderPIR M / MF oder gleichwertig als Zuschnitt an der Attikainnenseite fachgerecht fixieren.
- BauderPIR Keil oder gleichwertig im Eckbereich vor der Aufkantung verlegen.
- Abdichtungsbahnen der Vorpositionen als Zuschnitt im Lagenrückversatz mit jeweils 10 cm Überdeckung fachgerecht verlegen. Die Zuschnitte hoch- und weiter bis Außenkante Attika führen und aufschweißen /  aufkleben. Die Oberlage ist bis Unterkante Holzwerkstoffplatte herunterzuführen und mit geeignetem Befestiger zu fixieren. Die erste Lage zwischen den Lagen der Flächenabdichtung einbinden.

Attikahöhe:  50 cm
Attikabreite:  24 cm

Angebotenes Fabrikat/Produkt:

_________________________________________
Menge: 25,000 m

**3.08 Wandanschluss, mit Überhangprofil Massivwand (B_K_WAN_06)**
Wandanschluss, mit Überhangprofil Massivwand (B_K_WAN_06, Bauder oder gleichwertig)

Detail wie nachfolgend beschrieben ausführen, einschließlich Lieferung aller erforderlichen Materialien:
- Bitumenvoranstrich im Detailbereich fachgerecht aufbringen.
- Dampfsperre bis Oberkante Wärmedämmung hochführen und vollflächig aufschweißen / aufkleben.
- BauderPIR Keil im Eckbereich vor der Aufkantung verlegen.
- Abdichtungsbahnen der Vorpositionen als Zuschnitt im Lagenrückversatz mit jeweils 10 cm Überdeckung fachgerecht verlegen. Die Zuschnitte bis Oberkante Anschluss hochführen und aufschweißen / aufkleben. Die erste Lage zwischen den Lagen der Flächen-abdichtung einbinden.
- Klemmprofil mit geeigneten Befestigungsmitteln montieren und die obere Fuge mit dauerelastischem Dichtstoff versiegeln.
- Herstellung des erforderlichen Wandschlitzes oberhalb des Klemmprofils.
- Überhangprofil aus Metall, gemäß Regeldetail Fa. Bauder oder gleichwertig im Wandschlitz montieren und obere Fuge mit dauerelastischem Dichtstoff versiegeln.

Anschlusshöhe: ca. 50 cm bzw. gemäß Werk- und Montageplanung

Angebotenes Fabrikat/Produkt:

_________________________________________
Menge: 25,000 m

**3.09 Anschluss an Durchdringung, eckig, 15x15cm**
Anschluss an Durchdringung, eckig Ausführung mit BauderLIQUITEC PU-D (B_L_DDE_01) oder gleichwertig

Detail wie nachfolgend beschrieben ausführen, einschließlich Lieferung aller erforderlichen Materialien:
- Vorbereitung, Abklebung und bei Bedarf Haftvermittlung / Grundierung des Untergrundes
- BauderLIQUITEC PU-D (1K) oder im angebotenem System in zwei Schichten aufbringen.
  Als erste Schicht ca. 2/3 der angegebenen Verbrauchsmenge vorlegen, Spezialkunstfaservlies BauderLIQUITEC VL SP, oder im angebotenen System, blasen- und faltenfrei einbetten, die zweite Schicht nass in nass nachlegen. Die Vliesüberlappung beträgt mindestens 5 cm. Vor Aushärtung der Abdichtung bzw. Grundierung Klebeband entfernen.
- Die Abdichtung mindestens 10 cm breit auf die Flächenabdichtung bis Oberkante Anschluss führen. Einschließlich aller Eckausbildungen.
- Verbrauch: ca. 3,1 kg/m²

Anschlusshöhe: bis 50 cm
Abmessung der Durchdringung:  bis 15/15cm

Hinweis:
Die Verlegeanleitung BauderLIQUITEC PU-D, oder nach angebotenem System, ist zu beachten.

Leistungs- und Funktionsanforderungen Flüssigkunststoff:
- Anwendungskurzzeichen:
  E1 PUR-1K-S-W3-P4-S1, S2, S3, S4,-TL4-TH4-DIN 18531-2
- Zulassung gemäß EAD 030350-00-0402 in den höchsten Nutzungskategorien
- Basiswerkstoff: SMP-basiertes Polyurethan, 1-komponentig
- GISCODE: RSP 20
- Trockenschichtdicke: mindestens 2,1 mm
- Farben: schiefergrau, ähnlich RAL 7015 / fenstergrau ähnlich RAL 7040 / signalschwarz ähnlich RAL 9004
- Trägereinlage: Spezialkunstfaservlies 130 g/m²
- Lösemittelfrei- und diisocyanatfrei, geruchsarm
- alkalibeständig
- dauerhaft UV-stabil
- Verhalten bei Brand von außen, im System geprüft nach DIN CEN/TS 1187 und eingestuft in BROOF (t1)

Angebotenes Fabrikat/Produkt:

_________________________________________
Menge: 4,000 St.

**3.10 Anschluss an Durchdringung, eckig, 20x20cm**
Anschluss an Durchdringung, eckig Ausführung mit BauderLIQUITEC PU-D (B_L_DDE_01) oder gleichwertig

Detail wie nachfolgend beschrieben ausführen, einschließlich Lieferung aller erforderlichen Materialien:
- Vorbereitung, Abklebung und bei Bedarf Haftvermittlung / Grundierung des Untergrundes
- BauderLIQUITEC PU-D (1K) oder im angebotenem System in zwei Schichten aufbringen.
  Als erste Schicht ca. 2/3 der angegebenen Verbrauchsmenge vorlegen, Spezialkunstfaservlies BauderLIQUITEC VL SP, oder im angebotenen System, blasen- und faltenfrei einbetten, die zweite Schicht nass in nass nachlegen. Die Vliesüberlappung beträgt mindestens 5 cm. Vor Aushärtung der Abdichtung bzw. Grundierung Klebeband entfernen.
- Die Abdichtung mindestens 10 cm breit auf die Flächenabdichtung bis Oberkante Anschluss führen. Einschließlich aller Eckausbildungen.
- Verbrauch: ca. 3,1 kg/m²

Anschlusshöhe: bis 50 cm
Abmessung der Durchdringung:  bis 20/20cm

Hinweis:
Die Verlegeanleitung BauderLIQUITEC PU-D, oder nach angebotenem System, ist zu beachten.

Leistungs- und Funktionsanforderungen Flüssigkunststoff:
- Anwendungskurzzeichen:
  E1 PUR-1K-S-W3-P4-S1, S2, S3, S4,-TL4-TH4-DIN 18531-2
- Zulassung gemäß EAD 030350-00-0402 in den höchsten Nutzungskategorien
- Basiswerkstoff: SMP-basiertes Polyurethan, 1-komponentig
- GISCODE: RSP 20
- Trockenschichtdicke: mindestens 2,1 mm
- Farben: schiefergrau, ähnlich RAL 7015 / fenstergrau ähnlich RAL 7040 / signalschwarz ähnlich RAL 9004
- Trägereinlage: Spezialkunstfaservlies 130 g/m²
- Lösemittelfrei- und diisocyanatfrei, geruchsarm
- alkalibeständig
- dauerhaft UV-stabil
- Verhalten bei Brand von außen, im System geprüft nach DIN CEN/TS 1187 und eingestuft in BROOF (t1)

Angebotenes Fabrikat/Produkt:

_________________________________________
Menge: 4,000 St.

**3.11 Anschluss an Durchdringung, rund, d bis 15cm**
*** Bedarfsposition ohne GB
Anschluss an Durchdringung, rund
Ausführung mit BauderLIQUITEC PU-D (B_L_DDR_03) oder gleichwertig

Detail wie nachfolgend beschrieben ausführen, einschließlich Lieferung aller erforderlichen Materialien:
- Vorbereitung, Abklebung und bei Bedarf Haftvermittlung / Grundierung des Untergrundes
- BauderLIQUITEC PU-D (1K), oder im angebotenen System, in zwei Schichten aufbringen. Als erste Schicht ca. 2/3 der angegebenen Verbrauchsmenge vorlegen, Spezialkunstfaservlies BauderLIQUITEC VL SP, oder im angebotenen System, blasen- und faltenfrei einbetten, die zweite Schicht nass in nass nachlegen. Die Vliesüberlappung beträgt mindestens 5 cm. Vor Aushärtung der Abdichtung bzw. Grundierung Klebeband entfernen.
- Die Abdichtung mindestens 10 cm breit auf die Flächenabdichtung bis Oberkante Anschluss führen.
- Verbrauch: ca. 3,1 kg/m²

Anschlusshöhe: bis 50 cm
Durchmesser der Durchdringung: bis 15 mm

Hinweis:
Die Verlegeanleitung BauderLIQUITEC PU-D, bzw. angebotenes System, ist zu beachten.

Leistungs- und Funktionsanforderungen Flüssigkunststoff:
- Anwendungskurzzeichen:
  E1 PUR-1K-S-W3-P4-S1, S2, S3, S4,-TL4-TH4-DIN 18531-2
- Zulassung gemäß EAD 030350-00-0402 in den höchsten Nutzungskategorien
- Basiswerkstoff: SMP-basiertes Polyurethan, 1-komponentig
- GISCODE: RSP 20
- Trockenschichtdicke: mindestens 2,1 mm
- Farben: schiefergrau, ähnlich RAL 7015 / fenstergrau ähnlich RAL 7040 / signalschwarz ähnlich RAL 9004
- Trägereinlage: Spezialkunstfaservlies 130 g/m²
- Lösemittelfrei- und diisocyanatfrei, geruchsarm
- alkalibeständig
- dauerhaft UV-stabil
- Verhalten bei Brand von außen, im System geprüft nach DIN CEN/TS 1187 und eingestuft in BROOF (t1)

Angebotenes Fabrikat/Produkt:

_________________________________________
Menge: 3,000 St.

**3.12 Anschluss an Durchdringung, rund, d bis 20cm**
*** Bedarfsposition ohne GB
Anschluss an Durchdringung, rund
Ausführung mit BauderLIQUITEC PU-D (B_L_DDR_03) oder gleichwertig

Detail wie nachfolgend beschrieben ausführen, einschließlich Lieferung aller erforderlichen Materialien:
- Vorbereitung, Abklebung und bei Bedarf Haftvermittlung / Grundierung des Untergrundes
- BauderLIQUITEC PU-D (1K), oder im angebotenen System, in zwei Schichten aufbringen. Als erste Schicht ca. 2/3 der angegebenen Verbrauchsmenge vorlegen, Spezialkunstfaservlies BauderLIQUITEC VL SP, oder im angebotenen System, blasen- und faltenfrei einbetten, die zweite Schicht nass in nass nachlegen. Die Vliesüberlappung beträgt mindestens 5 cm. Vor Aushärtung der Abdichtung bzw. Grundierung Klebeband entfernen.
- Die Abdichtung mindestens 10 cm breit auf die Flächenabdichtung bis Oberkante Anschluss führen.
- Verbrauch: ca. 3,1 kg/m²

Anschlusshöhe: bis 50 cm
Durchmesser der Durchdringung: bis 20 mm

Hinweis:
Die Verlegeanleitung BauderLIQUITEC PU-D, bzw. angebotenes System, ist zu beachten.

Leistungs- und Funktionsanforderungen Flüssigkunststoff:
- Anwendungskurzzeichen:
  E1 PUR-1K-S-W3-P4-S1, S2, S3, S4,-TL4-TH4-DIN 18531-2
- Zulassung gemäß EAD 030350-00-0402 in den höchsten Nutzungskategorien
- Basiswerkstoff: SMP-basiertes Polyurethan, 1-komponentig
- GISCODE: RSP 20
- Trockenschichtdicke: mindestens 2,1 mm
- Farben: schiefergrau, ähnlich RAL 7015 / fenstergrau ähnlich RAL 7040 / signalschwarz ähnlich RAL 9004
- Trägereinlage: Spezialkunstfaservlies 130 g/m²
- Lösemittelfrei- und diisocyanatfrei, geruchsarm
- alkalibeständig
- dauerhaft UV-stabil
- Verhalten bei Brand von außen, im System geprüft nach DIN CEN/TS 1187 und eingestuft in BROOF (t1)

Angebotenes Fabrikat/Produkt:

_________________________________________
Menge: 3,000 St.

### Hinweis 4 Gründach extensiv

**4.01 Dachfläche reinigen**
Dachfläche reinigen

Lose Verunreinigungen entfernen.
Anfallendes Material vom Dach schaffen und fachgerecht entsorgen.
Menge: 100,000 m²

**4.02 Schutzlage**
Schutzlage BauderGREEN FSM 600 Faserschutzmatte, oder gleichwertig, lose verlegt

Schutzlage aus Polyester- und Polypropylen-Fasermischung, mechanisch und thermisch verfestigt.
Leistungs- und Funktionsanforderungen:
- mechanisch hoch belastbar
- geruchsneutral
- Flächengewicht: ca. 600 g/qm
- Dicke: 4 mm
- Abmessung 2,0 x 30,0 m
- Pyramiden-Durchdrückkraft nach DIN EN 14574: 414 N
- Georobustheitsklasse: GRK 3
- Wasseraufnahme: 3,0 l/qm
liefern und mit mind. 10 cm Überdeckung lose verlegen.

Angebotenes Fabrikat/Produkt:

_________________________________________
Menge: 100,000 m²

**4.03 Schutzlage hochführen**
Hochführen der Isolierschutzmatte
am Dachrand und an aufgehenden Bauteilen.
Anschlusshöhe bis ca. 20 cm.
Menge: 50,000 m

**4.04 Drän- und Speicherelement**
Drän- und Speicherelement BauderGREEN DSE 20/1, oder gleichwertig, stumpf gestoßen, lose verlegt

Druckbelastbares Drän- und Speicherelement multifunktional anwendbar für Dachbegrünung und begehbare Verkehrsflächen aus HDPE Regenerat.
Leistungs- und Funktionsanforderungen:
- Flächengewicht: 1,0 kg/qm
- Noppenhöhe: 20 mm
- Plattengröße inklusive Falz: 1060 x 2360 mm
- Deckmaß: 2,5 qm
- Druckfestigkeit: nach DIN EN ISO 25619-2: 219 kPa
- Füllvolumen: 10,5 l/qm
- Wasserspeichervermögen: 7,2 l/qm
- Wasserableitvermögen in der Ebene nach DIN EN ISO 12958, Belastung 20 kPa, hydraulischer Gradient i = 0,016 (Gefälle 1%):
  Längsrichtung 0,54 l/ms,
  hydraulischer Gradient i = 0,031 (Gefälle 2%):
  Längsrichtung 0,78 l/ms
liefern und auf der Schutzlage stumpf gestoßen lose verlegen.

Angebotenes Fabrikat/Produkt:

_________________________________________
Menge: 100,000 m²

**4.05 Filterschicht**
Filterschicht BauderGREEN FV 125, oder gleichwertig, Filtervlies

Filterschicht für Dachbegrünung aus Polyester/Polypropylen.
Leistungs- und Funktionsanforderungen:
- Flächengewicht: 125 g/qm
- Abmessung: 2,0 x 100,0 m oder 1,0 x 200,0 m
- Öffnungsweite O 90: 0,126 mm
- Stempeldurchdrückkraft nach DIN EN ISO 12236:  > 1.000 N
- Geotextilrobustheitsklasse: GRK 2
- Wasserdurchlässigkeit VI H50: 0,11 m/s
liefern und auf der Dränschicht mit 10 cm Überlappung lose verlegen.

Angebotenes Fabrikat/Produkt:

_________________________________________
Menge: 100,000 m²

**4.06 Vegetationstragschicht**
Vegetationstragschicht BauderGREEN SUB-EM 1250, oder gleichwertig,
Extensiv-Substrat Mehrschichtig

Vegetationstragschicht BauderGREEN SUB-EM 1250, oder gleichwertig, Extensiv-Substrat Mehrschichtig
Mineralisches Schüttstoffgemisch aus natürlichen Rohstoffen nach regionaler Verfügbarkeit, mit geringen Anteilen organischer Substanz, für mehrschichtige Extensivbegrünungen, nach FLL-Dachbegrünungsrichtlinie geprüft.
Vegetationstechnische Eigenschaften:
- maximale Wasserkapazität (WK): ca. 45 Vol.-%
- Luftgehalt bei maximaler Wasserkapazität: ca. 17 Vol.-%
- Gesamtporenvolumen: ca. 65 Vol.-%
- Wasserdurchlässigkeit mod. Kf: ca. 20 mm/min
- pH-Wert: ca. 7,5
- Salzgehalt: ca. 1 g/l
- Gehalt an organischer Substanz: ca. 48 g/l
- Volumengewicht verdichtet: ca. 800 kg/cbm (trocken) - ca. 1270 kg/cbm
(wassergesättigt) liefern, in loser Schüttung aufbringen und gleichmäßig verteilen.

Schichtdicke: 7 cm

Hinweis:
Einbaugenauigkeit: +/- 1,5 cm
Verdichtungsfaktor für Transport und Einbau: ca. 20 %
Die Abrechnung erfolgt lt. Nachweis Lieferscheine und ist auf Bedarf vorzulegen.

Angebotenes Fabrikat/Produkt:

_________________________________________
Menge: 80,000 m²

**4.07 Kontrollschacht**
Kontrollschacht BauderGREEN KS ALU 250, oder gleichwertig

Kontrollschacht mit arretierbarem Deckel.
Leistungs- und Funktionsanforderungen:
- Material: Aluminium
- Höhe: 100 mm
- Abmessungen: 250 x 250 mm
- Farbe: weissaluminium
liefern und über dem Dachablauf fachgerecht montieren.

Hinweis:
Bei einschichtigen Bauweisen direkt auf Schutzlage einbauen. Bei mehrschichtigen Bauweisen oberhalb der Flächendränage anordnen.
Schutzlage und ggf. Flächendränage dürfen den Abfluss nicht behindern und müssen über dem Dachablauf vollständig ausgeschnitten werden.

Angebotenes Fabrikat/Produkt:

_________________________________________
Menge: 2,000 St.

**4.08 Kiesfangleiste**
Kiesfangleiste BauderGREEN TEL 120/100, oder gleichwertig
Teleskop, lose verlegt

Kiesfangleiste mit Teleskopfunktion, Innenleiste als Stoßverbinder einsetzbar.
Leistungs- und Funktionsanforderungen:
- Material: AlMg3
- Materialdicke: 1,5 mm
- Länge: 5000 mm (2 x 2500 mm)
- Höhe: 120/100 mm
- 5-fach gekantet
liefern und fachgerecht einbauen.

Angebotenes Fabrikat/Produkt:

_________________________________________
Menge: 40,000 m

**4.09 Kiesstreifen in Anschlussbereichen**
Kiesstreifen in Anschlussbereichen

Kies gemäß Vorgaben FLL-Dachbegrünungsrichtlinie zur Schaffung vegetationsfreier Abstandsflächen liefern und in allen Anschlussbereichen (Dachrand, Wand, Dachentwässerung, Lichtkuppel, sonstige Durchdringungen) in loser Schüttung aufbringen und gleichmäßig verteilen.
Einbau von gewaschenem Rundkies, Körnung 16/32, Schichtdicke 8 bis 10 cm
Streifenbreite: 50 cm
Menge: 50,000 m

**4.10 Trockenansaat**
Trockenansaat
Planungsgrundlage "Sedumteppich"
Sedumsprossen, mind. 4 verschiedene Arten; fachgerecht aufbringen und anwalzen, inkl. erster Wässerung.
Aufzubringende Menge: ca. 60 g/m

Es ist dirket nach der Ansaat zu wässern. Das Bereitstellen und die Verlegung der erforderlichen Schlauchlängen zur Wässerung ist vom Bieter miteinzukalkulieren.
Menge: 80,000 m²

**4.11 Fertigstellungspflege für Extensivbegrünung**
Fertigstellungspflege für Extensivbegrünungen
bis zum Erreichen des abnahmefähigen Zustandes über die Dauer von i.d.R. ca. 12-15 Monaten.

Für Ansaaten sowie auch für Anpflanzungen ist zur Abnahme eine projektive Deckung von mind. 60 % zu erreichen. Vegetationsmatten und vorkultivierte Elemente sind bereits nach dem Einwurzeln abnahmefähig. Die aufgeführten Arbeiten sollen in diesen Bereichen ggf. nach der Abnahme ausgeführt werden. Auf Wunsch des Auftragnehmers kann auch eine Gesamtabnahme erfolgen.
Ein fortlaufendes Protokoll über die durchgeführten Arbeiten und den Zustand der Dachbegrünung ist zu führen und dem Bauherrn vorzulegen. Auf eine evtl. notwendige Verlängerung der Dauer zur Fertigstellungspflege ist rechtzeitig hinzuweisen. Dies kann bei Extrembedingungen sowie Anpflanzungen mit geringen Stückzahlen erforderlich sein.

Folgende Arbeiten sind jeweils inkl. der erforderlichen Materialien bzw. Entsorgung auszuführen:
-  Anfangsbewässerung von Ansaaten nach Erfordernis für die ersten 6-8 Wochen
-  3 x Fremdaufwuchs entfernen
-  1 x Düngen im Mai/Juni mit umhülltem Langzeitdünger (25 g/m² ZinCo Pflanzenfit 4 M)
-  2 x Laub und Unrat entfernen
-  2 x Rand- und Sicherheitsstreifen von Aufwuchs, Laub und Unrat säubern
-  2 x Sicherheitsrinnen säubern
-  2 x Kontrollschächte und Abläufe kontrollieren und säubern
-  1 x Nachsaat/ Nachpflanzung von Fehlstellen

Ansonsten gilt die FLL-Dachbegrünungsrichtlinie. Sollten über die oben angeführten Maßnahmen /Zeiträume hinaus Arbeiten erforderlich werden, so ist dies im Protokoll festzuhalten und vom Auftraggeber zusätzlich zu beauftragen.
Das Bereitstellen und die Verlegung der erforderlichen Schlauchlängen zur Wässerung ist vom Bieter miteinzukalkulieren.
Menge: 80,000 m²

**4.12 Fertigstellungspflege: Wässern**
Einmaliges Beregnen der extensiven Dachbegrünung mit ca. 15 l/m². Wasserentnahme bauseits auf Erdgeschossniveau. Je nach Jahreszeit und Art der Ausführung wird diese Position zusätzlich zur Anfangsbewässerung zur Sicherung des Begrünungserfolgs zwingend mehrmals benötigt oder kann gänzlich entfallen. Die Bewässerungsmaßnahmen sind mit dem Auftraggeber jeweils abzustimmen. Das Wasser kann bauseits kostenlos entnommen werden.
Anzahl vorhandener Wasseranschlüsse: 1 Stück
Entnahmekapazität je Wasseanschluss:  ca. 700 l/h
Maximale Entfernung Wasseranschluss – Dachrand: 25 m, auf Erdgeschossniveau
Das Bereitstellen und die Verlegung der erforderlichen Schlauchlängen zur Wässerung ist vom Bieter miteinzukalkulieren.
Menge: 80,000 m²

### Hinweis 5 Absturzsicherung

**5.01 Anschlageinrichtung**
Anschlageinrichtung BauderSECUTEC POINT, oder gleichwertig
Unterkonstruktion Beton, Einzelanschlagpunkt

Ständig nutzbare Flachdachabsturzsicherung zur Befestigung der persönlichen Schutzausrüstung gegen Absturz als Anschlageinrichtung mit festen Anschlagpunkten in Ausstattungsklasse C (BG-Bau, DGUV 201-056) nach DIN 4426 und DIN EN 795.
Leistungs- und Funktionsanforderungen:
- Anschlageinrichtung mit Durchmesser 16 mm
- 360 Grad bewegliche Anschlagöse
Liefern und gemäß Herstellervorgaben inkl. Rohreinfassungen als Formteile passend zur verwendeten Dachabdichtung fachgerecht montieren und eindichten.
Die Montage ist gemäß DGUV zu dokumentieren.

Untergrund: mind. Beton C20/25
Abdichtungsmaterial: gemäß Vorbeschrieb
Stützenhöhe: gemäß Planung

Angebotenes Fabrikat/Produkt:

_________________________________________
Menge: 10,000 St.

**5.02 Anschluss an Stütze Absturzsicherung mit Formteil Bitumen**
Anschluss an Stütze Absturzsicherung mit Formteil Bitumen

Detail wie nachfolgend beschrieben ausführen, einschließlich Lieferung aller erforderlichen Materialien:
- Montage der Absturzsicherung (siehe gesonderte Position).
- Wärmedämmung passgenau anarbeiten.
- Stütze mit Bauder Rohreinfassung, passend zur Dachabdichtung, gemäß Herstellervorgaben eindichten.
- Oberer Abschluss mit Schrumpfschlauch und Rohrschelle aus Edelstahl fachgerecht herstellen.

Angebotenes Fabrikat/Produkt:

_________________________________________
Menge: 10,000 St.

**5.03 Persönliche Schutzausrüstung**
Persönliche Schutzausrüstung BauderSECUTEC PSA-SET-DACH, oder gleichwertig

PSA-SET-DACH, bestehend aus:
- Auffanggurt PSA-STRING
- Verbindungsmittel inkl. zwei Karabiner, Länge: 470 mm
- Kernmantelseil,  Länge: 10 m,  Durchmesser: 12 mm, inkl. mitlaufendem  Auffanggerät und Bandfalldämpfer
- Bandschlinge, Länge: 0,8 m
- 3 Stk. Karabiner
Liefern und zur Aufbewahrung am Objekt übergeben.

Angebotenes Fabrikat/Produkt:

_________________________________________
Menge: 1,000 St.

**5.04 Schrank Persönliche Schutzausrüstung**
Persönliche Schutzausrüstung BauderSECUTEC PSA-SCHRANK, oder gleichwertig
Schrank für PSA und Dokumentation

Schrank zur praktischen und spritzwassergeschützten Aufbewahrung der PSA und der Dokumentation liefern und montieren.

Abmessungen: 600 x 400 x 250 mm

Angebotenes Fabrikat/Produkt:

_________________________________________
Menge: 1,000 St.

**5.05 Montagedokumentation Individualschutz**
Montagedokumentation Individualschutz BauderSECUTEC bzw. für angebotenes System

Erstellung einer Montagedokumentation gemäß DGUV-I 201-056 und Herstellervorgabe mit nachfolgenden Mindestinhalten:
- Objekt-Adresse
- Produkte / Befestigungsmittel
- Montagefirma / Monteur
- Dachaufsichtsplan inklusive Nummerierung der
  Stützenpositionen
- Fotodokumentation:
   - 1x unmontierte Stütze inklusive Befestigungs-Set
  und Werkzeug
   - Jede fachgerecht montierte Stütze, nummeriert
   - bei Seilen Endschloss-Einheit am Anfang und Ende
Eine vollständige Montagedokumentation ist nach Abschluss der Arbeiten an den Auftraggeber zu übergeben.

Angebotenes Fabrikat/Produkt:

_________________________________________
Menge: 1,000 St.

### Hinweis 6 Stundenlohnarbeiten

**6.10 Stundensatz Vorarbeiter**
*** Bedarfsposition mit GB
Arbeiten, welche nicht in den Positionen erfaßt sind und gegen Nachweis zur Ausführung kommen:
Vorarbeiter
Menge: 5,000 h
USt %: 16,00

**6.20 Stundenlohn Facharbeiter**
*** Bedarfsposition mit GB
Arbeiten, welche nicht in den Positionen erfaßt sind und gegen Nachweis zur Ausführung kommen:
Facharbeiter
Menge: 10,000 h
USt %: 16,00

**6.30 Stundenlohn Helfer**
*** Bedarfsposition mit GB
Arbeiten, welche nicht in den Positionen erfaßt sind und gegen Nachweis zur Ausführung kommen:
Helfer
Menge: 10,000 h
USt %: 16,00

Nachhaltigkeit:
  Betrachtungszeitraum: 50
  Berechnungsfläche: NGF

USt %: 19,00
